# Leibniz-Zentrum f. Photonik in Infektionsforschung
Angebotsaufforderung (GAEB DA XML 3.3, DA83)
Projekt: 6211_...
Währung: EUR
Erstellt mit: GXML Toolbox V3.3 R20220330, ORCA AVA 26.0.8 26.00.08, 30.01.2026

## Allgemeine Projektbeschreibung
Allgemeine Projektbeschreibung

Das Leibniz-Zentrum für Photonik in der Infektionsforschung (LPI) verfolgt mit Hilfe einer in Jena entstehenden nutzeroffenen Translationsinfrastruktur für Photonik und Optik in der Infektiologie das Ziel, grundlegend neue Lösungen für die Diagnose, Überwachung und Therapie von Infektionen zu erforschen und zu entwickeln und in die Routineanwendung zu überführen.
Dabei unterteilt sich das Bauvorhaben in folgende Teilprojekte:
Zentrales Element des LPI, ist der Einsatz völlig neuer, weltweit einzigartiger photonenbasierter Methoden zur Entwicklung innovativer Diagnose- und Therapieverfahren, welche die Infektionsforschung nachhaltig verbessern werden. Hierfür wird eine neue, nutzeroffene Forschungsinfrastruktur benötigt, die die räumlichen und technischen Rahmenbedingungen für die wissenschaftliche Arbeit schafft.

Die Umbaumaßnahme, TEILPROJEKT B: FIRST-in-PATIENT-UNIT (FiPU), umfasst den Umbau von Teilbereichen der Intensivstation des Universitätsklinikums Jena oder laut PHB . Die FiPU dient dazu, neu entwickelte diagnostische Methoden und experimentelle Therapieverfahren am Patienten zu erforschen und anzuwenden. Somit wird in einer einzigartigen Weise das Zusammenspiel von exzellenter Forschung und innovativer Technik mit modernsten diagnostischen Methoden der direkten therapeutischen Anwendung am Patienten ermöglicht.

Patienten, die für Studien in der FiPU in Frage kommen, werden aus dem regulären ITS-Betrieb des UKJ durch das Personal der Site-Management-Unit (SMU) identifiziert. Die ausgewählten Patienten werden in der FiPU entsprechend weiter versorgt und erhalten somit Zugang zu experimentellen Therapien und neuen diagnostischen Verfahren.

Die Ebene 10 der Gebäude C1-C3 und A5 bildet am Standort den gesamten Intensivmedizinischen Bereich (ITS). Die Verortung der FiPU soll im Gebäude C1 und der Station C111 sowie einem Teil der C110 erfolgen.
Benötigt wird ein isolierter Bereich mit insgesamt 10 Intensivpflegebetten, der über eine Schleuse an eine Intensivstation des UKJ mit einem Präsenzlabor für die "vor Ort" oder gar bettseitige biophotonische Diagnostik oder Monitoring infektiöser Patienten angeschlossen ist.
Dies erlaubt einerseits die klinische Validierung von lichtbasierten Testsystemen zur Erfassung kritischer zellulärer Wirtsfunktionen (Immunantwort, Endothelfunktion/Mikrozirkulation), andererseits aber auch die Gabe innovativer
Therapeutika (wie die Gabe farbstofffunktionalisierter, nanoformulierter Wirkstoffe zur Wiederherstellung der Organfunktion) unter Monitoring der Pharmakokinetik und Organfunktionen mittels biophotonischer Technologien unter Anwendung von Demonstratoren, die im Infektionsbereich verbleiben müssen.

Benötigt werden neben Patientenzimmern, in denen die Patienten, von denen eine Infektionsgefahr ausgeht, isoliert untergebracht werden können, auch Räumlichkeiten für die Sicherstellung der Pflege (Pflegestützpunkt, Arbeitsraum rein/unrein, Pflegebad, Lager, Teeküche), Aufenthalts- und Diensträume sowie Ver- und Entsorgungsschleusen für Patienten, Personal und Güter. Räume für
Diagnostik und wissenschaftliche Experimente müssen dem Bereich der FiPU ebenfalls zugeordnet werden. Die FiPU umfasst damit insgesamt 391,50 m² Nutzfläche in 2 separat Arealen, von denen 53,50 m² aus vorhandener Nutzung übernommen werden können und 338,00 m² umzubauen sind. Der Umbau umfasst neben den Nutzflächen auch Eingriffe in die Technikbereiche der Technikzentrale, Schächten und den Versorgungswegen.

Vorgesehen ist eine "Kerneinheit" (C 111) mit 6 Einzelzimmern, die gemeinsam mit Pflegestützpunkt, Arbeits- und Diensträumen und dem Labor als eine abgegrenzte und durch Schleusen vom umgebenden Intensivbereich getrennte Funktionseinheit geplant ist. Die Einzelzimmer erhalten jeweils vorgelagerte Schleusen inkl. dem Bereich Arbeitsraumrein, So können kontagiöse Intensivbehandlungspatienten (Patienten der Gruppe A2 gemäß RKI-Richtlinie für Krankenhaushygiene  und Infektionsprävention) untergebracht werden.
Darüber hinaus gibt es einen zweiten abgegrenzten Bereich, bestehend aus zwei Doppelzimmern mit gemeinsamer Schleuse inkl. Bereich "Arbeitsraum-rein" und vorgelagerten Flur.
Diese bedürfen gemäß RKI-Richtlinie keiner gesonderten Filterung in der raumlufttechnischen Anlage (sog. "Kittelpflege", d.h. Kleidungswechsel des Pflegepersonals in der dem Patientenzimmer vorgelagerten Schleuse) und würden in diesen Betten behandelt werden können.

## Allgemeine Baustellenordnung
Allgemeine Baustellenordnung (Universitätsklinikum Jena)

Baumaßnahme:  Errichtung einer First in Patient Unit (FiPU)

1 Allgemeines
1.1 Lage der Baustelle

Pläne über die Lage und Anbindung der Baustelle an das öffentliche Verkehrsnetz sind als Anlage beigefügt.

1.2 Anschriften und Rufnummern

- Standortleitung/Unfallarzt: Universitätsklinikum Jena, Am Klinikum 1, in 07747 Jena  Tel. 03641 9-32 20 50
- Bauleitung: SGP3 - Dr. Schotz Gesamtplan GmbH, Neuwerkstr.. 29 in 99084 Erfurt
  Tel. 0361 3494680

- SiGeKo: wird noch bekanntgegeben...............  Tel. ...........
- Brandschutzbeauftragte: wird noch bekanntgegeben.  Tel. .............
- Krankenhaushygiene der Ansprechpartner.Herr Mitic  Tel. .............
- Abfallbeauftragter: wird noch bekanntgegeben  Tel. .............
- Thüringer Landesamt für Verbraucherschutz,TLV Abteilung Arbeitsschutz
Tennstedter Str. 8/9, 99947 Bad Langensalza  Tel.0361 57 3815-000
- Berufsgenossenschaft der Bauwirtschaft - BG BAU,
 Koenbergkstraße 01, 99084 Erfurt,  Tel. 030 - 85781-0
- Stadt Jena, Am Anger 15, 07743 Jena,  Tel. 03641 49-0
- Finanzamt Jena, Leutragraben 8, 07743 Jena,  Tel. 03641 - 3780
- Polizei  Tel. 110
- Feuerwehr  Tel. 112

1.3 Koordination und Überwachung der Arbeitssicherheit und Gesundheitsschutz

Der vom Bauherrn gemäß Verordnung über Sicherheit und Gesundheitsschutz auf Baustellen (BaustellV) eingesetzte SiGeKo ist über seine Rechte nach BaustellV hinaus gegenüber den ausführenden Firmen sowie deren Arbeitnehmern weisungsbefugt.

Der Auftragnehmer hat dem SiGeKo vor Beginn der Arbeiten seine Arbeitsverfahren sowie die vorgesehenen Sicherheitsmaßnahmen anzugeben. Der SiGeKo legt dabei die Ausschreibung, den SiGe-Plan und den Bauablaufplan zu Grunde und prüft die Angaben daraufhin, ob die Arbeiten wie vorgesehen und ohne gegenseitige Gefährdung durchgeführt werden können. Ergibt die Prüfung, dass die Sicherheitsmaßnahmen unzureichend sind, veranlasst der SiGeKo notwendige Änderungen der Arbeitsverfahren oder des Arbeitsablaufs.

Der SiGeKo kontrolliert die Einhaltung dieser Baustellenordnung, des SiGe-Plans, der Arbeitsschutzvorschriften und schreitet bei erkennbaren Gefahrenzuständen ein. Die Auftragnehmer sind zur unverzüglichen Mängelbeseitigung verpflichtet. In Abstimmung mit der Baustellenleitung arbeitet der SiGeKo einen Terminplan für Sicherheitsbesprechungen und Baustellenbegehungen aus. Über diese Aktivitäten führt er Protokoll.

Die Tätigkeit des SiGeKo befreit den Auftragnehmer nicht von seiner Abstimmungspflicht mit anderen Unternehmern. Übernimmt der Unternehmer Aufträge, deren Durchführung zeitlich und örtlich mit Aufträgen anderer Unternehmer zusammenfällt, ist er verpflichtet, sich mit dem für die Baustelle bestellten SiGeKo des Auftraggebers abzustimmen, soweit dies zur Vermeidung einer gegenseitigen Gefährdung erforderlich ist.

Die Verantwortlichkeit des Auftragnehmers für die Erfüllung der Arbeitsschutzpflichten gegenüber seinen Beschäftigten bleibt unberührt.

1.4 Bautagebuch

Der Auftragnehmer hat in geeigneter Form den Personaleinsatz, den Geräteeinsatz, die Materiallieferungen, die Arbeitsleistungen und den Arbeitsfortschritt zu dokumentieren sowie notwendige Angaben nach Richtlinie 411 VHB-Bund zu machen und regelmäßig, spätestens vierwöchentlich, an den Bauherrn zu berichten.
Bautagesberichte des Auftragnehmers/der Nachunternehmer sind der örtlichen Bauleitung des Auftraggebers spätestens wöchentlich vorzulegen.

1.5 Personal

Das Personal des Auftragnehmers muss für die ihm übertragene Arbeit geeignet sein. Personen, die gegen Arbeitsschutz- und Unfallverhütungsvorschriften verstoßen oder den Anweisungen des Bauherrn oder seiner Beauftragten hierzu nicht Folge leisten, sind abzuberufen und zu ersetzen. Werden Arbeitnehmer eingesetzt, die der deutschen Sprache nicht mächtig sind, muss ständig eine der deutschen Sprache kundige, fachlich geeignete Person als Ansprechpartner vor Ort sein, der sich auch mit ausländischen Arbeitnehmern entsprechend deren Sprache hinreichend verständigen kann. Dieses Aufsichtspersonal muss stets auf der Baustelle zugegen sein.
Für alle ausländischen Beschäftigten sind, falls erforderlich, eine gültige Arbeitserlaubnis oder ein Sozialversicherungsausweis der örtlichen Bauüberwachung vorzulegen und auf der Baustelle vorzuhalten.

1.6 Arbeitszeiten

Normalarbeitszeit: Mo.-Fr. 7:00 - 17:00 Uhr, an Samstagen von 8:00 -17:00 Uhr
Lieferzeiten: innerhalb der Normalarbeitszeit
Arbeiten außerhalb der Normalarbeitszeit sind grundsätzlich vom AG zu genehmigen.
Sonderregelung für lärm- und erschütterungsintensive Tätigkeiten
Um störende Auswirkungen von lärm- und erschütterungsintensiven Arbeiten auf den unmittelbar angrenzenden Krankenhausbetrieb soweit als möglich zu mindern, können diese Arbeiten im Zeitfenster Montag bis Freitag von 17:00 Uhr bis 20:00 Uhr ausgeführt werden. An Samstagen von 08:00 Uhr -12:30 Uhr und von 14:00 Uhr - 17:00 Uhr.
Da die Arbeiten in unmittelbarer Nachbarschaft zu hochsensiblen Bereichen des Krankenhausbetriebs (Operationssäle, Intensivpflege, etc.) stattfinden, kann es aus krankenhausbetrieblichen Gründen auch innerhalb der benannten Zeitfenster zu kurzfristig vom AG angeordneten Unterbrechungen von lärm- und erschütterungsintensiven Tätigkeiten.
Andere Zeitfenster für lärm- und erschütterungsintensive Arbeiten sind nur einzelfallbezogen nach rechtzeitiger vorheriger Abstimmung mit dem AG und einzelfallbezogener Freigabe des AG zulässig. Die Zustimmung des AG ist rechtzeitig, jedoch mind. 5 Arbeitstage vor Aufnahme der Arbeiten durch den AN in Textform vom AG einzuholen.

1.7 Weitergabe von Arbeiten

Leistungen dürfen nur mit dem Einverständnis des Bauherrn auf der Grundlage dieser Baustellenordnung und entsprechend der VOB/B an Nachunternehmer weitergegeben werden. Der Auftragnehmer hat bei der Vergabe von Arbeiten an andere Unternehmen seiner Abstimmungspflicht entsprechend § 8 ArbSchG sowie § 6 Abs. 1 UVV "Allgemeine Vorschriften" nachzukommen.

2 Arbeitsstätten
2.1 Baustelleneinrichtung, Baustellenverkehr

Der Auftragnehmer hat seine Baustelleneinrichtung auf den vom Bauherrn zugewiesenen Flächen vorzunehmen. Die Nutzung der ihm zugewiesenen Flächen ist 14 Tage vor Arbeitsaufnahme mit dem SiGeKo abzustimmen. Er darf die Baustelle nur durch gekennzeichnete Zugänge betreten und verlassen.
Verkehrsflächen sind besonders gekennzeichnet. Darüber hinaus werden sie im Baustelleneinrichtungsplan ausgewiesen.
Die Zu- und Abfahrt zur Baustelle sowie zu den Containern (Material-, Werkzeug und Sanitärcontainern) erfolgt von der Erlanger Allee über die Planstraße A und retour.
Auf der Baustelle gilt grundsätzlich die Straßenverkehrsordnung. Davon abweichend wird die Höchstgeschwindigkeit auf 10 km/h festgelegt. Verkehrsflächen dürfen nicht durch Bau- oder Montagearbeiten beeinträchtigt werden. Ausnahmen sind mit dem überwachenden Bauleiter bzw. dem SiGeKo zu vereinbaren. Rückwärtsfahren ist nur in Ausnahmefällen erlaubt. Es besteht Einweisungspflicht.
Es ist verboten, Motoren im Standgas laufen zu lassen!
Zufahrtswege für Feuerwehr-, Rettungs-, Polizei- und sonstige Hilfsfahrzeuge sind freizuhalten.
Das Befahren und Parken des gesamten Klinikums und Baustellengeländes mit Privatfahrzeugen durch Mitarbeiter des AN, seiner Nachunternehmer, Besucher, Lieferanten etc. ist untersagt.
Widerrechtlich geparkte Fahrzeuge werden auf Kosten des AN entfernt.
Firmenfahrzeuge sind innerhalb des Baustellenbereiches zu parken bzw. zu be- und entladen.
Vom AG werden Transponder für das Öffnen der Schranken an der Klinikumszufahrt gegen Unterschrift an die AN zur Verfügung gestellt. Die Nutzung der Transponder ist lediglich für die Zufahrt von Firmen- und Lieferfahrzeugen zulässig.  Die vollständige und dokumentierte Rückgabe der Transponder durch den AN an den AG hat vor Schlussrechnungslegung zu erfolgen

2.2 Unterkünfte und soziale Anlagen

Der Bauherr stellt Flächen mit den erforderlichen Ver- und Entsorgungsmöglichkeiten für die nach der Arbeitsstättenverordnung (ArbStättV) erforderlichen Waschräume, Toiletten und sonstigen Einrichtungen. Durch den Bauherren werden ausreichend Sanitäranlagen zur Nutzung durch alle AN errichtet.

Übernachtungsunterkünfte werden auf der Baustelle nicht gestattet.

2.3 Winterfeste Arbeitsplätze

Leistungen zur Schaffung winterfester Arbeitsplätze, einschließlich der Räum- und Streuarbeiten in erforderlichem Umfang übernimmt der Auftragnehmer in seinem Verantwortungsbereich.
Der Auftragnehmer hat dabei grundsätzlich die Forderungen des Anhangs der ArbStättV (insbesondere Abschnitt 5.1) einzuhalten.
Der Auftraggeber übergibt lediglich zu Beginn das zu Erbringung der Bauleistung geeignete (geräumte) Grundstück bzw. Baufeld. Der Bauherr übernimmt in der Folge die Verkehrssicherheitspflicht für bereits vorhandene Straßen und Wege zum Baugelände, Baustraßen und -wege sind davon ausgeschlossen.
Sind mehrere Firmen gleichzeitig tätig, erfolgt eine klare Absprache zur Aufgabenzuweisung, Kompetenzabgrenzung, Sicherungspflichten durch die örtliche Bauleitung, die schriftlich festgehalten wird.

2.4 Sanitätsraum

Der Bauherr unterhält in unmittelbarer Nachbarschaft eine Notaufnahme. Weitere Anforderungen nach der ArbStättV oder der DGUV-Information "Erste Hilfe im Betreib" hat der Auftragnehmer zu erfüllen.

2.5 Baustromversorgung, Baustellenbeleuchtung, Bauwasser
2.5.1 Baustromversorgung, Baustellenbeleuchtung:

Der Auftraggeber beliefert den Auftragnehmer mit Strom. Der bauseits zur Verfügung gestellte Baustromanschluss beinhaltet keine Notstromversorgung.

Die Stromversorgung erfolgt entsprechend dem Baustelleneinrichtungsplan. Der Auftraggeber übernimmt die Einrichtung des Anschlusspunkts und der Hauptverteilung. Ab der Hauptverteilung liegt die Unterverteilung in der Verantwortung des Auftragnehmers und ist mit dem SiGeKo sowie der örtlichen Bauleitung abzustimmen.

Die Weiterberechnung der Stromkosten an die Unternehmen erfolgt über eine pauschale Umlage in Höhe von 0,25 % (netto) des jeweiligen Schlussrechnungsbetrags.

Der Auftragnehmer ist dadurch nicht von seinen Leistungspflichten befreit. Eigene elektrische Anlagen und Betriebsmittel dürfen nur von Speisepunkten versorgt werden, die mit einer FI-Schutzschaltung ausgerüstet sind (Baustromverteiler). Alle elektrischen Anlagen und Betriebsmittel müssen den einschlägigen VDE-Richtlinien und UVV entsprechen und nachweislich auf ihren ordnungsgemäßen Zustand geprüft sein.

Der Auftraggeber stellt die Allgemein-, Not- und Wegebeleuchtung. Für eine ausreichende Arbeitsplatzbeleuchtung hat der Auftragnehmer selbst zu sorgen.

2.5.2 Bauwasser:

Bauwasserbereitstellung:
Der Bauherr übernimmt die Bereitstellung des Bauwassers. Hierzu wird im Rahmen der Baustelleneinrichtung, durch den vom Bauherrn beauftragten Unternehmer, eine zentrale Wasserentnahmestelle (z. B. Standrohr, Wasseranschluss oder Zapfstelle) eingerichtet und betriebsbereit zur Verfügung gestellt.

Kosten für Bauwasser:
 Die Kosten für den Bauwasserverbrauch sowie für die Herstellung, Unterhaltung und den Betrieb der zentralen Wasserentnahmestelle trägt der Bauherr. Zur anteiligen Umlage dieser Kosten auf die ausführenden Unternehmen erfolgt eine pauschale Weiterberechnung in Höhe von 0,25 % (netto) des jeweiligen Schlussrechnungsbetrages.

Wasserversorgung der einzelnen Gewerke:
Die Verteilung des Bauwassers von der zentralen Entnahmestelle zu den jeweiligen Arbeitsplätzen sowie die erforderliche Wasserentsorgung (z. B. Abpumpen, Ableiten oder Sammeln von Abwasser) liegt in der Verantwortung der jeweiligen Auftragnehmer (Folgegewerke). Diese haben die notwendige Wasserzuführung, -verteilung und -entsorgung auf eigene Kosten und Verantwortung sicherzustellen.

2.6 Funksprechverkehr

Bei Funksprechverkehr sind Gerätezahl und -typ sowie die verwendete Frequenz der überwachenden Bauleitung zu melden und ist die Nutzungsberechtigung hierfür einzuholen. Die Anforderungen des Post- und Fernmeldewesens sind einzuhalten. Gegebenenfalls ist Rücksprache mit dem SiGeKo einzuholen, da Nähe zur Notaufnahme besteht.

Auf mit dem Schild "Handyverbot" gekennzeichnete Bereiche ist zu achten

2.7 Ordnung, Sauberkeit und Hygiene

Die Auftragnehmer sind verpflichtet, ihren Arbeitsbereich sowie ihre Tagesunterkünfte und sanitären Anlagen in ordentlichem Zustand zu halten.

Verunreinigungen sind unverzüglich zu beseitigen. Andernfalls vergibt die überwachende Bauleitung den Auftrag hierfür und legt die Kosten auf die Verursacher um. Unterkünfte und Sozialanlagen müssen den Anforderungen der ArbStättV entsprechend vorgehalten und betrieben werden.

2.8 Rauchverbot, Verbot von Alkohol und anderen Rauschmitteln

Es besteht ein generelles Rauchverbot auf der gesamten Baustelle. Rauchen ist nur in festlegten Raucherzone erlaubt.

Der Auftragnehmer hat Personen, bei denen der begründete Verdacht auf Alkohol- und Drogeneinfluss besteht, unverzüglich von der Baustelle zu entfernen. Der Bauherr behält sich vor, solchen Personen Baustellenverbot zu erteilen.

3 Arbeitssicherheit
3.1 Allgemeines

Jeder Auftragnehmer ist dafür verantwortlich, dass seine auf der Baustelle tätigen Unternehmer-Bauleiter bzw. Aufsichtführenden, einschließlich seiner Nachunternehmen, Kenntnis über den SiGe-Plan, diese Baustellenordnung sowie die einschlägigen Arbeitsschutz- und Unfallverhütungsvorschriften haben.

Der Auftragnehmer verpflichtet sich, für die von ihm durchzuführenden Arbeiten Gefährdungs- und Belastungsanalysen dem SiGeKo vorzulegen und von diesem genehmigen zu lassen.

Durch den SiGeKo wird eine "Firmenauskunft Arbeitssicherheit" von den beteiligten Unternehmen und deren Nachunternehmen abgefordert

Greifen Arbeitsvorgänge verschiedener Auftragnehmer ineinander, sind die vorgefundenen Gegebenheiten zu prüfen. Dies gilt insbesondere für Baugruben und Gräben, hochgelegene Arbeitsplätze sowie alle Verkehrswege, Gerüste, für die Stromversorgung und die Allgemeinbeleuchtung der Baustelle.

Ein Arbeitsablauf oder ein Arbeitsverfahren weist dann einen Mangel auf, wenn bei einem oder mehreren Arbeitsschritten Gefahren nicht sicher ausgeschlossen werden können. Dies ist z. B. der Fall, wenn die für bestimmte Arbeiten benötigten speziellen Arbeitsmittel nicht zur Verfügung stehen. Stellt der Auftragnehmer Mängel fest, sind diese unverzüglich dem SiGeKo zu melden und es ist auf deren Abstellung hinzuwirken. Nimmt ein Auftragnehmer trotz erkennbarer Mängel seine Arbeit auf, ist er zur Mängelbeseitigung verpflichtet.

Die einschlägigen Arbeitsschutz- und Unfallverhütungsvorschriften sind auf der Baustelle vorzuhalten.

Der Auftragnehmer hat der überwachenden Bauleitung und dem SiGeKo Name und Anschrift seiner Montageleiter bzw. Aufsichtführenden und die der Sicherheitsfachkräfte mitzuteilen.

Erlaubnispflichtige Arbeiten sind rechtzeitig bei den zuständigen Behörden zu beantragen

Dem SiGeKo sind alle Arbeitsunfälle und Schadensfälle unverzüglich telefonisch oder per mail zu melden, damit ggf. eine Unfalluntersuchung durchgeführt werden kann. Die gesetzlich vorgeschriebene Meldepflicht an Behörden und Berufsgenossenschaften bleibt davon unberührt.

3.2 Unterweisung

Erstmalig auf der Baustelle eingesetztes Personal ist vor Beginn der Arbeiten über die besonderen Bedingungen auf der Baustelle durch ihren Aufsichtführenden zu unterweisen. Die Unterweisung ist zu dokumentieren und bei der Bauleitung zu hinterlegen.

3.3 Erste Hilfe Personal

Alle Auftragnehmer haben die Anforderungen nach der Arbeitsstättenverordnung, Betriebssicherheitsverordnung bzw. der DGUV A1 zu erfüllen. Das entsprechend ihrer Beschäftigtenzahl erforderliche Erste-Hilfe-Material und die vorgeschriebene Anzahl von Ersthelfern auf der Baustelle vorzuhalten

3.4 Arbeitsmedizinische Vorsorge

Der Auftragnehmer hat dafür zu sorgen, dass in Bereichen, in denen Arbeiten mit gesundheitsschädigenden Einwirkungen ausgeführt werden, nur Personal eingesetzt wird, das dazu geeignet ist und durch arbeitsmedizinische Voruntersuchungen überwacht wird. Der Nachweis hierfür muss dem SiGeKo bei Bedarf vorgelegt werden.

3.5 Erdarbeiten

Erdarbeiten dürfen nicht ausgeführt werden.

3.6 Baumaschinen und Geräte

Bei Maschinen, Geräten, Werkzeugen, elektrischen Anlagen und Betriebsmitteln sowie überwachungsbedürftigen Anlagen, die einer Sachverständigen- oder Sachkundigenprüfpflicht unterliegen, verpflichtet sich der Auftragnehmer, die entsprechenden Nachweise, Aufbauanleitungen, Zulassungsbescheide, Erlaubnisse, Prüf-und Kontrollbücher an der Baustelle vorzuhalten. Prüfaufkleber sind anzubringen

Der Auftragnehmer hat dafür zu sorgen, dass Baumaschinen und Geräte nur von dazu beauftragten Personen bedient werden. Sofern eine schriftliche Beauftragung in Rechtsvorschriften vorgesehen ist, muss die beauftragte Person diese ständig bei sich haben. Gefahrenbereiche sind abzusperren. Personen dürfen sich dort nicht aufhalten.

3.7 Montagearbeiten

Bei Montagearbeiten ist eine Montageanweisung, in der die erforderlichen Sicherheitsmaßnahmen sowie die zum Einsatz kommenden Maschinen, Geräte und Werkzeuge erkennbar sind, dem SiGeKo vorzulegen und von diesem genehmigen zu lassen.

3.8 Gerüste und Leitern

Der Auftragnehmer hat die Brauchbarkeit der von ihm eingesetzten Arbeits-, Schutz- und Traggerüste nachzuweisen und die Betriebssicherheit zu überwachen. Zulassungsbescheide sowie Aufbau- und Verwendungsanleitungen sind auf der Baustelle vorzuhalten. Jeder Benutzer hat den ordnungsgemäßen Zustand zu prüfen und ihn zu erhalten. Veränderungen am Gerüst dürfen nur vom Gerüsthersteller vorgenommen werden. Gesperrte Gerüste dürfen nicht benutzt werden. Eine Gerüstfreigabe ist vorzuhalten.
Am Gerüst ist sichtbar eine Kennzeichnung nach DIN 4420 anzubringen.
Es dürfen nur Arbeitsleitern (Steh-, Anlege-, Podest-, Schiebeleitern etc.) sind mit einer Sicherheits- kennzeichnung und gültiger Prüfplakette verwendet werden.

3.9 Gefahrstoffe

Beim Umgang mit Gefahrstoffen sind die Betriebsanweisungen auf der Baustelle vorzuhalten.
Vor dem Einsatz gefährlicher Arbeitsstoffe im Zuge der Ausführung ist dies rechtzeitig dem SiGeKo mitzuteilen, wenn infolge des Einsatzes eine Gefahr (z. B. Explosion, Brand, gesundheitsschädliche Atomsphäre) für Arbeitnehmer anderer Arbeitgeber entsteht

3.10 Persönliche Schutzausrüstung

Personen ohne Schutzhelm und Schutzschuhe S3 haben keinen Zutritt zur Baustelle. Sind darüber hinaus weitere Schutzausrüstungen erforderlich (z. B. Augen- oder Gesichtsschutz, Gehörschutz, Atemschutz, Warnkleidung), hat der Auftragnehmer deren Benutzung sicherzustellen. Zuwiderhandelnde Personen können nach einmaliger Verwarnung von der Baustelle gewiesen werden.

3.11 Abbrucharbeiten

Bei der Durchführung von Abbrucharbeiten ist eine Abbruchanweisung, in der die erforderlichen Sicherheitsmaßnahmen und die zum Einsatz kommenden Maschinen, Geräte und Werkzeuge erkennbar sind, dem SiGeKo vorzulegen und von diesem genehmigen zu lassen.

4 Brand- und Explosionsschutz
4.1 Allgemeines

Der Bauherr erlässt eine Brandschutzordnung und benennt einen Brandschutzbeauftragten. Dieser ist spätestens mit Baubeginn dem AN bekannt zu geben. Zu seinen Aufgaben gehört die Durchsetzung der Brand- und Explosionsschutzmaßnahmen. Jeder Auftragnehmer muss die für seinen Arbeitsbereich erforderlichen Brand- bzw. Explosionsschutzmaßnahmen mit dem Brandschutzbeauftragten des Bauherren abstimmen. Werden in brandgefährdeten Bereichen Schweiß- bzw. Schneidarbeiten durchgeführt, ist eine schriftliche Schweißerlaubnis einzuholen. Durch die Auftragnehmer sind an den jeweiligen Arbeitsstellen Feuerlöscher in ausreichender Zahl vorzuhalten.
Anzahl, Ausführung und Größe ist mit dem SiGeKo eigenverantwortlich abzustimmen. Die Beschäftigten müssen im Gebrauch der Löscheinrichtungen unterwiesen sein.

Bei Schweiß-, Löt- und Flammarbeiten oder Arbeiten mit funkenschlagenden Geräten ist immer ein Feuerlöscher direkt neben jeden Arbeitsplatz bereitzuhalten. Die Arbeiten dürfen nicht allein ausgeführt werden.

4.2 Brandfall

Im Brandfall ist umgehend eine Meldung an die angegebene Telefonnummer abzusetzen. Ausgenommen davon sind entstehende Brände, die mit den vorhandenen Löscheinrichtungen gelöscht werden können. Diese Fälle sind dem Brandschutzbeauftragten nach dem Löschen zu melden.

Sammelplatz im Falle eines Feueralarms oder einer anderen Evakuierung gemäß Flucht- und Rettungsplan des Universitätsklinikums Jena (UKJ).

4.3 Bereitstellung und Lagerung von Materialien, insbesondere brennbarer Stoffe

An Arbeitsplätzen dürfen leicht entzündliche, Brand fördernde oder selbstentzündliche Stoffe nur in
einer Menge bereitgehalten werden, die für den Fortgang der Arbeiten erforderlich ist, nicht mehr als der Tagesbedarf. Das gilt auch für Gasflaschen.
Die Lagerung von Materialien und brennbaren Stoffen ist ausschließlich auf den zugewiesenen Lagerflächen erlaubt. Nur in Ausnahmefällen dürfen diese Materialien ausdrücklich nur mit Zustimmung der örtlichen Bauüberwachung bzw. des Technischen Dienstes und unter Einhaltung entsprechender Sicherheitsvorschriften im Gebäude gelagert werden.

Bei Nichtbeachtung dieser Regelung erfolgt die Beseitigung der entstandenen Schäden auf Kosten des Verursachers.

5 Umweltschutz
5.1 Abfall

Jeder Auftragnehmer ist verpflichtet, die aus seinen Arbeiten stammenden Reststoffe, Verpackungen und Abfälle entsprechend den gesetzlichen Vorgaben, insbesondere dem Kreislaufwirtschaftsgesetz (KrWG) und der Gewerbeabfallverordnung (GewAbfV), getrennt zu erfassen und ordnungsgemäß zu entsorgen. Das Verbrennen von Abfällen ist verboten. Sondermüll und Bauschutt sind getrennt zu lagern und umgehend einer ordnungsgemäßen Entsorgung zuzuführen.

Das Gewerk Abbruch organisiert und koordiniert die Entsorgung der im Zuge seiner Arbeiten anfallenden Abfälle einschließlich Bauschutt und gefährlicher Abfälle in eigener Verantwortung. Für die Entsorgung von Rest- und Verpackungsmaterialien anderer Gewerke ist ausschließlich das jeweilige Gewerk verantwortlich.

Der Bauherr stellt geeignete Sammel- und Lagerflächen bereit und behält sich vor, die Einhaltung der abfallrechtlichen Verpflichtungen zu kontrollieren. Kommt ein Auftragnehmer seiner Entsorgungspflicht nicht nach, kann der Bauherr die Entsorgung auf Kosten des Verursachers veranlassen.

Bei der Übernahme und Entsorgung der Abfälle gilt das Verursacherprinzip. Tritt Sondermüll (z. B. Asbest) auf, ist dieser nach den besonderen gesetzlichen Vorschriften zu behandeln, zu lagern und zu entsorgen.

5.2 Lärm

Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

5.3 Gewässerschutz

Beim Umgang mit wassergefährdenden Stoffen sind die einschlägigen Rechtsvorschriften einzuhalten und der Umgang ist dem SiGeKo zu melden.

Die Einleitung von flüssigen Stoffen in das Erdreich ist verboten. Abwässer aus Reinigungsvorgängen sind aufzufangen und vom Auftragnehmer zu entsorgen. Bei Zuwiderhandlung behält sich der Auftraggeber einen Bodenaustausch zulasten des Verursachers vor.

6 Sicherung der Baustelle

6.1 Eingrenzung

Die Baustelle und die Baustelleneinrichtung werden durch einen Bauzaun (vom AN, wenn in der Leistungsbeschreibung zu kalkulieren) gesichert. Das Betreten der Baustelle und der Baustelleneinrichtung für Unbefugte ist untersagt und es ist mittels Beschilderung darauf hinzuweisen. Der Bauzaun dient ebenfalls  als Diebstahlschutz für Geräte und Baumaterial.

6.2 Fotografieren

Das Fotografieren und Filmen auf der Baustelle sind nur mit Einwilligung des Bauherrn gestattet. Entsprechende Anträge sind schriftlich an den Bauherrn zu stellen.

6.3 Besucher

Für Besichtigungen und Führungen ist das Einverständnis der überwachenden Bauleitung einzuholen.

6.4  Firmenwerbung

Firmenwerbung ist nur am Bauschild zugelassen, diese muss von der örtlichen BL des Auftraggebers genehmigt werden.

7 Hausinterne Ordnung
7.1 Benutzung von Einrichtungen

Werden Baustellen- und Sicherheitseinrichtungen der Baustelle mitbenutzt, so sind diese auf offensichtliche Mängel zu prüfen. Vorhandene Mängel sind dem SiGeKo mitzuteilen.
Werden Einrichtungen, die dem Schutz der Arbeitnehmer dienen, aus arbeitstechnischen Gründen entfernt, so sind vom Unternehmen, das die Einrichtungen entfernt, in Absprache mit der örtlichen Bauleitung und dem SiGeKo entsprechend wirksame Schutzmaßnahmen zu ergreifen. Nach Beendigung der Arbeiten ist der ursprüngliche Zustand wiederherzustellen. Es ist strikt verboten, Maßnahmen/Einrichtungen, die zum Fernhalten von Unbefugten dienen, zu entfernen.
Vor dem Betreten von Kontrollbereichen, die durch Schilder mit dem Flügelradsymbol und der Aufschrift "Kontrollbereich Radioaktivität" bzw. "Röntgen - Nicht eintreten" gekennzeichnet sind, ist mit dem zuständigen Strahlenschutzbeauftragten des Standorts Kontakt aufzunehmen.
Eine Infektionsgefährdung besteht für Sie in der Regel nicht. Wenn Sie in diesem Sinne eine konkrete Besorgnis haben, steht Ihnen die hausinterne Hygienefachkraft des Standortes für Fragen zur Verfügung. Es besteht Zutrittsverbot bei Gefährdung durch Tröpfcheninfektion wie offene Tuberkulose. Nur in dringenden Ausnahmefällen ist Zutritt mit persönlicher Schutzausrüstung nach Anweisung des zuständigen Arztes möglich. Schnitt-/Stichverletzungen mit Kontakt zu infektiösem Material (z.B. Patientennadel) dürften bei Ihnen nicht vorkommen. Gegebenenfalls sofort den jeweiligen Arzt hinzuziehen. Stellen sie sich anschließend beim Betriebsärztlichen Dienst und/oder in der Chirurgischen Nothilfe (Durchgangsarzt) vor. Bagatellverletzungen sind wie üblich in den Dokumentationsbogen (Verbandsbuch) Ihres Betriebes einzutragen.

Defekte elektrische Arbeitsmittel sind nicht zu benutzen. Es ist nur Strom aus den Baustromkästen zu benutzen. Die Entnahme von Strom aus den Haussteckdosen ist verboten. Bauwasser ist nur an den dafür vorgesehen Entnahmestellen mit Messeinrichtung zu entnehmen. Die Entnahme von Wasser aus dem Trinkwassernetz des UKJ ist verboten.

Jeder Unfall (Personen-, Umwelt-, Sachschaden) sowie Beinaheunfälle sind der Bauüberwachung des Arbeitgebers unverzüglich zu melden

Die Nutzung von Radio oder Musik auf der Baustelle wird aus Rücksicht auf Patienten und Personal generell untersagt

8 Hygieneverantwortung

1. Die bauausführende Firma benennt vor Beginn der Arbeiten einen verantwortlichen Ansprechpartner für alle hygienerelevanten Belange.
Auf Seiten des Krankenhauses ist der Hygieneverantwortliche des betroffenen Geschäftsbereiches des UKJ als zentraler Ansprechpartner benannt.

Kommunikationswege:
Hygienerelevante Informationen (z. B. Bauablaufänderungen, Arbeiten mit erhöhter Staub- oder Lärmentwicklung, Störungen technischer Sicherungseinrichtungen) sind ausschließlich zwischen den benannten Ansprechpartnern auszutauschen. Die Kommunikation erfolgt grundsätzlich schriftlich (z. B. per E-Mail oder durch Einträge in das Baustellen-Hygienetagebuch).

Abstimmungstermine:
Es finden regelmäßig (mindestens wöchentlich) Abstimmungsgespräche zwischen der bauausführenden Firma und dem Hygieneverantwortlichen statt. Besondere Maßnahmen oder Abweichungen vom geplanten Ablauf sind unverzüglich in einem Protokoll festzuhalten und allen Beteiligten zur Verfügung zu stellen.Melde- und Eskalationspflicht Jede Abweichung von den festgelegten hygienischen Sicherungsmaßnahmen ist unverzüglich dem Hygieneverantwortlichen zu melden. Dieser ist berechtigt, bei akuter Gefährdung von Patienten, Mitarbeitenden oder Besuchern bis zur Behebung der Mängel einen sofortigen Baustopp anzuordnen.

Dokumentation:
Sämtliche Hygienemaßnahmen, Abstimmungen und Abnahmen werden in einem Baustellen-Hygienetagebuch dokumentiert.
Das Tagebuch ist während der gesamten Bauphase aktuell zu führen und auf Verlangen dem Hygieneverantwortlichen vorzulegen.

2. "Bei kurzfristigen Umbaumaßnahmen im Erdgeschoss wird durch die beauftragte Reinigungsfirma eine erhöhte Reinigungsfrequenz sichergestellt. Dies umfasst mindestens eine sofortige Beseitigung sichtbarer Verschmutzungen während der Arbeiten, eine tägliche Schlussreinigung nach Beendigung der Arbeiten sowie eine unverzügliche Sonderreinigung bei unvorhergesehenem Staubaustritt. Die Freigabe
der betroffenen Bereiche erfolgt in Abstimmung mit dem Hygieneverantwortlichen UKJ ."

3. Abschnitt "Ordnung und Sauberkeit auf der Baustelle"
Baustellen innerhalb und außerhalb von Gebäuden sind jederzeit in einem ordentlichen und aufgeräumten Zustand zu halten.
Arbeits- und Verkehrsflächen sind frei von unnötigen Materialien, Abfällen und Stolperstellen zu halten.
Baustellenbereiche in unmittelbarer Nähe zu Patientenbereichen sind täglich
mindestens besenrein zu verlassen.
Bei erhöhter Staubentwicklung oder starker Frequentierung angrenzender Bereiche ist die Reinigungsfrequenz entsprechend zu erhöhen.
Die Fachbauleitung ist verantwortlich für die Überwachung der Einhaltung von Ordnung und Sauberkeit auf der Baustelle.
Sie hat dafür zu sorgen, dass die Baustellen täglich überprüft werden, Reinigungsmaßnahmen in angrenzenden Bereichen bei Bedarf angepasst oder erhöht werden, die bauausführende Firma und ggf. die Reinigungsfirma entsprechend instruiert und kontrolliert werden, Abweichungen oder Verstöße gegen die Vorgaben umgehend dokumentiert und behoben werden.

Dokumentation und Nachweis :
Die Fachbauleitung dokumentiert die regelmäßigen Kontrollen (z. B. im Baustellenprotokoll oder Hygienetagebuch). Festgestellte Mängel und die getroffenen Korrekturmaßnahmen sind nachvollziehbar
festzuhalten und an den Hygieneverantwortlichen zu kommunizieren.

4. Die Fachbauleiter Hochbau und Lüftungstechnik sind für die technische und bauliche Umsetzung der hygienischen Sicherungsmaßnahmen verantwortlich. Hierzu zählen die regelmäßige Kontrolle der Baustelle unter infektionsprophylaktischen Aspekten, die Überprüfung der Abschottungen sowie der technischen Anlagen (z. B. Unterdruckführung, Lüftungsanlagen). Bei festgestellten Abweichungen oder Havarien ist unverzüglich die Krankenhaushygiene zu informieren. Die Anordnung und Durchführung mikrobiologischer Untersuchungen obliegt ausschließlich der Krankenhaushygiene, die Fachbauleiter unterstützen jedoch durch technische Zuarbeit und Dokumentation."

## ATV Bauarbeiten jeder Art
ATV - ALLGEMEINE TECHNISCHE VERTRAGSBEDINGUNGEN für Bauarbeiten jeder Art

1. Geltungsbereich und Ausführungsgrundlage

1.1) Die Ausführung der Bauarbeiten jeder Art erfolgt nach den allgemein anerkannten Regeln der Technik und nach VOB Teil C DIN 18299. Die für Bauarbeiten jeder Art gültigen Allgemeinen Technischen Vertragsbedingungen werden ergänzt durch die auf die einzelnen Leistungsbereiche bezogenen Zusätzlichen Technischen Vertragsbedingungen.

1.2) Die Grundlagen der allgemein anerkannten Regeln der Technik sind beispielhaft:
DIN-Normen des Deutschen Institutes für Normung e.V., insbesondere
- DIN 18202  Maßtoleranzen im Hochbau
- DIN 18230  Baulicher Brandschutz im Industriebau
- DIN 1055  Lastannahme im Hochbau, Verkehrslasten, Windlasten
- DIN 4102  Brandverhalten von Baustoffen und Bauteilen
- DIN 4108  Wärmeschutz im Hochbau
- DIN 4109  Schallschutz im Hochbau
- DIN 4420  Arbeits- und Schutzgerüste, Leitergerüste
Einheitliche technische Baubestimmungen (ETB), Allgemeinen technische Vertragsbedingungen für Bauleistungen (VOB/C), Europäische Normen (EN) des Europäischen Komitees für Normung (CEN), Technische Richtlinien des Vereins Deutscher Ingenieure (VDI), Bestimmungen des Verbandes Verband der Elektrotechnik Elektronik Informationstechnik e.V. (VDE), Bestimmungen des Deutschen Ausschusses für Stahlbeton, Bestimmungen vom Deutschen Verein des Gas- und Wasserfach (DVGW), Unfallverhütungsvorschriften der Bauberufsgenossenschaften und Herstellervorschriften zur Verarbeitung eines bestimmten Produkts

1.3) Soweit in der Leistungsbeschreibung auf Technische Spezifikationen, z. B. nationale Normen, mit denen Europäische Normen umgesetzt werden, europäische technische Zulassungen, gemeinsame technische Spezifikationen, internationale Normen, Bezug genommen wird, werden auch ohne den ausdrücklichen Zusatz: oder gleichwertig, immer gleichwertige Technische Spezifikationen in Bezug genommen.

1.4) An Auflagen ist zu beachten:
- Landesbauordnungen und Technische Baubestimmungen (MVV TB) der Länder
- Die Auflagen der Genehmigungsbehörden
- Auflagen von Sachverständigen, Gutachtern und Prüforganisationen (z.B. TÜV, DEKRA, etc.)
- Anschlussbedingungen der Ver- und Entsorgungsunternehmen, Netzbetreiber, etc.

2. Stoffe, Bauteile

2.1 Allgemein

2.1.1) Innerhalb von 10 Tagen nach Auftragserhalt, in jedem Fall rechtzeitig vor Materialdisposition und Ausführungsbeginn übergibt der AN dem AG den Teil seiner späteren Dokumentation, aus dem alle bauaufsichtlichen Zulassungen, Prüfungszeugnisse, Einbaubedingungen und technischen Eigenschaften der vom AN zum Einbau vorgesehenen Produkte ersichtlich sind.

2.1.2) In der Beschaffenheit und Ausstattung müssen alle angebotenen Bauprodukte, Bauteile und -systeme den einschlägigen Vorschriften für die Erstellung und den Betrieb der in der Baugenehmigung definierten Gebäudeklasse entsprechen.

2.1.3) Bauteile, die einer Feuerwiderstandklasse entsprechen müssen, sind den Anforderungen der DIN 4102 entsprechend güteüberwacht herzustellen und nach Herstellersystem auszuführen. Der AN hat für Brandschutzelemente Prüfzeugnisse, Zulassungsbescheide etc. vorzulegen. Alle Bauelemente müssen einer allgemein gültigen bauaufsichtlichen Zulassung entsprechen.

2.1.4) Zulassung im Einzelfall. Für angebotene Konstruktionen und Produkte, die nicht den anerkannten Regeln der Technik entsprechen (z.B. absturzsichernde Verglasungen, sicherheitsrelevante Sonderbauteile, etc.), hat der AN für den AG im Auftragsfall die Zustimmung im Einzelfall einzuholen.

2.2 Lieferungen

2.2.1) Stoffe und Bauteile, die laut Leistungsbeschreibung einer Zulassung bedürfen, sind mit einem Übereinstimmungszertifikat zu liefern.

2.2.2) Lieferbedingungen des Auftragnehmers (AN) haben keine Gültigkeit.

3. Ausführung

3.1) Die vom Auftragnehmer eingesetzten Werkzeuge und Geräte müssen sich in einwandfreiem Betriebs- und Sicherheitszustand befinden.

3.2) Gemäß der Baustellenordnung hat der AG einen SiGeKo eingeschaltet. Den Anweisungen des Koordinierenden (auch Festlegungen im SiGe-Plan) ist unbedingt Folge zu leisten.

3.3) Der AN hat für seine Leistungen einen verantwortlichen Sicherheitsbeauftragen i. S. der UVV (Unfallverhütungsvorschriften allgemeine Vorschriften) der Bau Berufsgenossenschaft für seine zu erbringenden Arbeiten zu stellen.

3.4) Bauseits ist in unmittelbarer Nähe eine Höhenmarke vorhanden. Alle weiteren Messungen die zur Leistungserfüllung des AN erforderlich sind, sind Sache des AN und entsprechend Pkt. 4.1.3 VOB/C DIN 18299 Nebenleistung.

4. Leistungen

4.1) Die vertraglichen Leistungen, die auf der VOB basieren, sind Leistungen im Sinne des Werkvertrages nach § 631 BGB. Grundsätzlich ist in den einzelnen Positionen des Leistungsverzeichnis die gebrauchs- fertige Leistung beschrieben.
Dies bedeutet, dass regelmäßig die fertige Leistung unter Beachtung aller technischen, bauphysikalischen, formalen und bauaufsichtlichen Anforderungen nach Aufmaß am Bau wartet wird. Eingeschlossen sind somit auch die Lieferung der Stoffe und Bauteile nach VOB/C ATV DIN 18299 und alle Tätigkeiten wie Herstellen, Montieren, Einbauen, Anschließen usw. die zur restlosen Erfüllung der nachfolgend beschriebenen Leistung gehören, auch wenn diese nicht ausdrücklich erwähnt werden.
Etwas anderes gilt nur dann, wenn Leistungen in den Texten ausdrücklich als gesondert zu erbringen erwähnt sind.

4.2) Nebenleistungen sind in den Einheitspreisen enthalten, sofern sie nicht als gesonderte Positionen oder Ausführungsvorgaben in der Leistungsbeschreibung aufgeführt sind.

Sie umfassen insbesondere in Ergänzung zur VOB Teil C DIN 18299:
- Anfertigung von Abbruchanweisungen für eigene Abbruchleistungen und Vorlage bei der Bauleitung.
- Anfertigung von Montageanweisungen für die Montage von Massivelementen bzw. Fertigteilmontage
- Einmalige Einweisung bzw. Unterweisung des Personals des Bauherrn für alle vom AN erstellten gebäudetechnischen Anlagen (z.B. digitale Schließanlage, BMA, LRA, Rauchabzugsanlagen, Medizintechnik, Küchentechnik, Aufzüge, Rohrpost, Gebäudeautomation) und Sicherheitseinrichtungen (z.B. Benutzung persönlicher Schutzausrüstung) nach einem mit dem Bauherrn abzustimmenden Einweisungsplan
- Bei Bedarf Erstellen eines Anwenderschulungsplan in Zusammenarbeit mit dem Bauherrn nach einer vorher durchgeführte Schulungsbedarfsanalyse

4.3) Sofern durch behördliche Vorschriften die öffentlich-rechtliche Abnahme von einzelnen Bauteilen und Baustoffen vor bzw. nach dem Einbau vorgeschrieben ist, sind diese eigenverantwortlich durch den AN zu beantragen und vorzunehmen. Die Übernahme etwaiger Prüfgebühren erfolgt durch den AN.

4.4) Die für die Ausführung erforderlichen Maße sind zuvor vom AN am Bau zu entnehmen. Sofern nicht aus Detailzeichnungen ersichtlich, sind Maße für Vorleistungen anderer Gewerke mit der Bauleitung und dem Folgegewerk abzustimmen.

5. Bau- und Montageablauf

5.1) Der Bauablauf erfolgt gemäß Bauzeitenplan in Abstimmung mit der Bauleitung/Fachbauleitung

5.2) Die Arbeiten sind zeitlich so auszuführen, dass im Zuge der Gesamtarbeiten ein möglichst unterbrechungsfreies Arbeiten ermöglicht wird. Einzelne Leistungen sind, auch unabhängig vom Gesamtablauf, vor und nach den allgemeinen Leistungen zu erbringen. Dafür werden -sofern nicht vorgesehen - keine zusätzlichen Vergütungen über Stundenlohnarbeiten gewährt.

5.3) Während der gesamten Baumaßnahme läuft der Betrieb in den umliegenden Gebäuden außerhalb des Neubaubereiches ohne Einschränkung weiter. Erforderliche Umbauten, Umschlüsse die Bestandsanlagen tangieren, erfolgen dabei in enger Abstimmung mit dem Bauherrn und der Bauleitung. Die Arbeiten sind vom Bauablauf so zu organisieren, dass die Zeitdauer auf das Nötigste begrenzt wird.

5.4) Alle Arbeiten, die ein Auslösen von automatischen Rauchmeldern verursachen können, sind rechtzeitig mit der Bauleitung abzustimmen und die Freischaltung muss sich der AN vor Ausführungsbeginn durch den technischen Mitarbeiter des AG schriftlich bestätigen lassen. Kosten für Fehlalarme, die aufgrund Nichtbeachtung dieser Vorschrift entstehen, hat der Auftragnehmer zu tragen.

5.5) Die ausreichende Tragfähigkeit der vorhandenen Bestandsbauteile ist örtlich zu überprüfen. Ggf. sind die vorhandenen Bauteile in Absprache mit dem Statiker zusätzlich zu verstärken.

6. Abrechnung
Die abzurechnende Leistung ist aus Zeichnungen oder der Revisionsunterlagen zu ermitteln. Sind solche Zeichnungen nicht vorhanden, ist die Leistung gemeinsam aufzumessen. Es werden nur effektiv ausgeführte Leistungen abgerechnet.

## ZTV Baustelleneinrichtung des AN (Nebenleistung)
ZTV - Zusätzliche Technische Vertragsbedingungen - Baustelleneinrichtung des AN (Nebenleistung)

1. Geltungsbereich und Ausführungsgrundlage

Die Allgemeinen Technischen Vertragsbedingungen (ATV) für Bauleistungen sind als Teil C der VOB
gem. § 1 Abs. 1 S. 2 VOB/B Bestandteil des Vertrages.
Dazu gehört auch die ATV DIN 18299 - Allgemeine Regelungen für Bauarbeiten jeder Art. Ihre Bestimmungen sind bei der Ausführung und Abrechnung zugrunde zu legen, sofern und soweit nicht speziellere Bestimmungen aus dem Bauvertrag oder aus anderen ATV gelten.
Nebenleistungen gem. Abschnitt 4.1 der DIN 18299 oder anderen ATV werden nicht gesondert vergütet;
sie sind mit den vereinbarten Einheitspreisen abgegolten, es sei denn, eine Vergütung ist in besonderen Positionen des LVs ausgewiesen.

2. Angaben zur Ausführung

2.1 Allgemeine Angaben zur Ausführung

2.1.1) Der AN hat eine eigene Baustelleneinrichtung für die vorgesehenen Arbeiten einzurichten, zu unterhalten und wieder zurückzubauen. Ein Baustelleneinrichtungsplan ist vor Beginn als Teil des Abbruchkonzeptes der örtlichen Bauleitung des AG vorzulegen.
Der den Ausschreibungsunterlagen beigefügte Vermessungsplan dient zur Orientierung auf der Baustelle und ist vom Bieter in seine Überlegungen einzubeziehen.

2.1.2) Die Zuweisung der für die Baustelleneinrichtung des AN erforderlichen Flächen erfolgt durch
den AG nach Maßgabe der zur Verfügung stehenden Flächen. Lager- und Montageflächen im Gebäude
sind untersagt

2.1.3) Alle Arbeits- und Schutzgerüste, Hubarbeitsbühnen und Unterstützungen für Rückbau-, Demontage- und Abbrucharbeiten auch höher 3,50 m sind in die Einheitspreise einzukalkulieren, sofern sie nicht gesondert ausgeschrieben sind.
Bei den Förderwegen für alle auszuführenden Arbeiten sind in die Positionen einzukalkulieren, dass der längste vertikale Förderweg zum Lager- / Ladeplatz bis zu 50 m und der längste horizontale Förderweg
zum Lager-/Ladeplatz bis zu 500 m, von der Arbeitsstelle betragen kann.

2.1.4) Schutz- und Sicherungsmaßnahmen
Bei den angrenzenden Gebäuden wird während der gesamten Bauzeit der Klinikbetrieb weiterhin aufrechterhalten. Insbesondere muss darauf geachtet werden, dass die Zufahrtswege zum Klinikum,
die alle auch Feuerwehrzufahrten sind, nicht behindert werden.
Baufahrzeugen sind ständig im sauberen Zustand zu halten. Insbesondere ist die Staubentwicklung geringstmöglich zu halten. Eine separate Vergütung für die Reinigungen erfolgt nicht.

2.1.5) Das Herstellen und der Rückbau erforderlicher Baustraßen und Standflächen für Großgerät sind
in die Einheitspreise einzukalkulieren. In die Überlegungen ist der abschnittsweise Abbruch von einzelnen Gebäuden oder Gebäudeteilen sowie die Abbruchrichtung einzubeziehen.

2.1.6) Bauschild
Nicht genehmigte Eigenwerbung ist untersagt.

2.2 Besondere Angaben zur Ausführung

2.2.1) Auf Grund der beengten Verhältnisse auf der Baustelle ist davon auszugehen, dass Aufstellflächen, Lagerplätze, Transportwege usw. nicht jederzeit zur Verfügung stehen. Absprachen sind mit der örtlichen Bauleitung zu treffen.

2.2.2) Unbefugtes Betreten der Baustelle ist zu vermeiden, um Arbeitssicherheit auf dem Bau zu gewährleisten. Eine Absicherung ist so auszuführen, dass unbefugtes Betreten nicht ohne Weiteres möglich ist. Die Sicherungen sind hierbei den örtlichen Gegebenheiten anzupassen. Schilder mit der Aufschrift "Eltern haften für ihre Kinder ist nicht ausreichend.

Alles in Allem ist Arbeitssicherheit ein Thema, das insbesondere durch die täglich wechselnden Aufgaben auf einer Baustelle wichtig ist. Der Bauherr ist in seinem und dem allgemeinen Interesse dazu verpflichtet, die Sicherheit auf der Baustelle zu gewährleisten. Es gilt vieles zu beachten und viele Maßnahmen zu ergreifen, um Unfälle zu vermeiden. Unter Umständen lassen sich so Leben retten, daher ist die Baustellensicherung keinesfalls zu vernachlässigen!

3. Leistungen des Auftraggebers

Die Leistungen des Auftraggebers für die Baustelle Uniklinikum Jena werden in der Baustellenordnung erläutert. Verbrauchskosten werden nach Angaben in den Besonderen Vertragsbedingungen vom AG gegenüber dem AN in Rechnung gestellt.

3.1) Baustrom
Für das Bauvorhaben wird eine bauseitige Baustromeinrichtung zur Verfügung gestellt. Der Umfang der notwendigen Einrichtungen ist vom Auftragnehmer mindestens zwei Wochen vor Beginn der Arbeiten anzumelden (z.B. benötigte Gesamtleistung am Netzanschluss (kW), Anlaufstrom für Kräne oder Bauaufzug)

3.2) Bauwasser
Für das Bauvorhaben wird eine bauseitige Bauwasserentnahmestelle mit Messeinrichtung zur Verfügung gestellt. Der Umfang der notwendigen Einrichtungen ist vom Auftragnehmer mindestens zwei Wochen vor Beginn der Arbeiten anzumelden.

## ATV Plan- und Ausführungsunterlagen
ATV - Allgemeine Vertragsbedingungen - Plan- und Ausführungsunterlagen

1. Angaben zur Ausführung
Die Ausführung der Arbeiten erfolgt nach den Architektenzeichnungen sowie der genehmigten "zur Ausführung freigegebenen" Werk- und Montageplanung (soweit eine W+M-Planung erforderlich ist).
Gehört die Erstellung der "M+W-Planung", aus der "Konstruktion, Maße, Einbau, Befestigung, Bauanschlüsse inklusive aller Sonder- und Anschlussdetails der Bauteile sowie die Einbaufolge erkennbar sein" müssen, zum Leistungsumfang des Auftragnehmers, muss der Auftragnehmer alle Maße prüfen und Unstimmigkeiten sowie etwaige Bedenken gegen die vorgegebene Konstruktion frühzeitig anmelden.
Die freigegebene W+M-Planung sind der Ausführung zu Grunde zu legen und zeitgleich auf der Baustelle vorzuhalten und gegeneinander abzugleichen bzw. zu prüfen. Werden bei den Arbeiten Abweichungen oder Besonderheiten festgestellt, so hat der AN dies dem AG sofort anzuzeigen.

1.1) Mitwirkungspflicht
Der Auftragnehmer wird hiermit auf seine Mitwirkungspflichten nach § 3 Absatz 5 VOB/B vor dem Beginn der Ausführung hingewiesen. Innerhalb von 14 Werktagen nach Übergabe der Ausführungspläne erstellt der AN die zur fachgerechten Ausführung erforderlichen Herstellerunterlagen (Werk- und Montageplanung; Anschluss- und Installationspläne) zur Prüfung und Freigabe in Abstimmung mit dem Auftraggeber (AG) und auf Grundlage des Ausführungsplanung des AG und den eigenverantwortlich am Bau genommenen Maßen.
Die Architekten- und Detailzeichnungen sind Systemvorschläge. Ansichten sowie Konstruktionsmaße müssen erhalten bleiben.
Auf das Fehlen bzw. das Erfordernis einer Gewerke übergreifenden Planung muss der Auftragnehmer den Auftraggeber hinweisen.
Bei neuartigen Baukonstruktionen ist der dafür eingesetzte Auftragnehmer als Spezialunternehmer vor dem Architekten verantwortlich. Der Architekten muss insoweit nicht über ein spezielleres Wissen als der Auftragnehmer verfügen.
Notwendige Änderungen in der Ausführung sind in den Zeichnungen zu dokumentieren und mit dem Architekten des AG zu besprechen. Prüfzeugnisse sind vorzulegen.

1.2) Maßstäbe
- Hauptmaßstab 1:50
- Ansicht-, Schnittzeichnungen im Maßstab  1:25 oder 1:50
- Detailzeichnungen 1:20, 1:10, 1:5, 1:1 je nach Erfordernis
- Bewehrungszeichnung 1:50; 1:25, 1:20
- Anschlüsse an angrenzende Bauteile im Maßstab 1:2 mit Darstellung des Baukörpers

1.3) Bemaßung
Maße sind in Meter [m] anzugeben.
Bezugspunkte, auf die sich Maßlinie bezieht, müssen eindeutig erkennbar sein.

1.4) Änderung und Aktualisierung von Zeichnungen
Im Plankopf ist analog der Architektenpläne eine Änderungshistorie anzulegen und sind Änderungen durch Einwolken der betroffenen Zeichnungsinhalte kenntlich zu machen.

1.5) Darstellung der Hauptbauteile
Alle Hauptbauteile sind in der Hauptansicht (bei Vorhandensein analog der Stückliste) zu benennen. Schnittführungen sind in dieser Hauptansicht einzutragen.
Die Anbauteile sind in den Ansichten der Hauptbauteile und in Schnitten darzustellen, zusätzlich sind die Einzelteile, mit der entsprechenden Stücklisten-Nr. bezeichnet, zeichnerisch darzustellen.
Sämtliche Materialien, Profile, Befestigungsmittel, Beschläge etc. sowie die vor Ort festgestellten Abmessungen sind positionsbezogen auf den Werkszeichnungen zu benennen.

1.6) Planbereitstellung
Der Planaustausch erfolgt elektronisch über eine speziell eingerichtete Projekt-E-Mail-Adresse. Ausdrucke und Vervielfältigungen sind auf eigene Kosten zu erstellen.

1.7) Prüfpflicht des AN
Vor Fertigung hat der AN seine Zeichnungen, Berechnungen usw. eigenverantwortlich falls erforderlich durch den Prüfstatiker des AG prüfen zu lassen und die geprüften Unterlagen in 3-facher Ausführung dem AG zu überlassen.

1.8) Prüfung durch den Architekten des AG
Die vom Auftragnehmer verwendeten Ausführungspläne müssen den Freigabevermerk des Auftraggebers oder seines Bevollmächtigten tragen. Nicht freigegebene bzw. überholte Pläne oder Unterlagen dürfen nicht verwendet werden und sind entsprechend eigenverantwortlich zu entfernen.

Für die Prüfung und Freigabe durch den Architekten oder die Objektüberwachung TGA sind mindestens 10 Werktage einzuplanen. Die Prüfung des Architekten umfasst lediglich die Einhaltung der vorgegebenen Planung in Bezug auf Konstruktion und Gestaltung. Die Verantwortung zur sach- und fachgerechten Ausführung unter Einhaltung der betreffenden Regeln und Vorschriften verbleibt beim AN und geht mit der Prüfung in keinem Fall auf den Architekten über.
Korrekturen und Änderungen sind durch den AN umgehend in die Werkszeichnungen einzuarbeiten.
Die korrigierten und mit allen erforderlichen Änderungen versehenen Pläne sind innerhalb von 10 Werktagen nach Vorlage des Prüfexemplars beim AN als Belegexemplar beim Architekten des AG einzureichen.

2. Besondere Angaben zur Ausführung
Sofern im Leistungsverzeichnis keine Detailunterlagen beigefügt sind, treffen die Pläne des Architekten in erster Linie eine formale Gestaltungsaussage. Es gehört zu den Aufgaben des AN in Abstimmung mit dem Architekten des AG und den anerkannten Regeln der Technik den zu erwartenden Gebrauchswert herzustellen.

Ausführungsunterlagen sind alle das Werk betreffenden Hilfsmittel, die außer Arbeit, Material oder Boden zur Vorbereitung und mangelfreien sowie rechtzeitigen Durchführung der Bauleistung benötigt werden und ohne die der AN die Bauleistung nicht so wie vertraglich vorgesehen oder gar überhaupt nicht erbringen kann; dazu zählen u.a. auch Proben, Muster und Modelle, sowie statische und sonstige Berechnungen oder bestimmte Planungen anderer Sonderfachleute.
Tragwerkspläne und statische Berechnungen oder bestimmte Planungen anderer Sonderfachleute sind in die bauseits zu stellende Ausführungsplanung zu integrieren. Sollten sich bei den Ausführungsunterlagen Änderungen ergeben, welche auch die Leistungen des AN betreffen, werden diese Änderungen durch den AG gekennzeichnet und dem AN unverzüglich schriftlich verbindlich mitgeteilt

Installationshöhen der Fachplanung (TGA) sind einzuhalten oder es bedarf einer schriftlichen Freigabe durch den zuständigen Planer / Objektüberwachung

Zeichnungen sind in den Dateiformaten pdf und dwg zu fertigen.

3. Plananlagen
Pläne bzw. Gutachten liegen dem Leistungsverzeichnis als Kalkulationsgrundlage gemäß Plananlagenliste zugrunde.

## ATV Inhalt und Umfang der Dokumentationsunterlagen
Alle gemäß den jeweiligen ATV zu liefernden Konstruktionszeichnungen, Darstellungen, Beschreibungen und sonstige Dokumentationsunterlagen sind nach Ausführung der Arbeiten vom Auftragnehmer (AN) dem tatsächlichen Ausführungsstand anzupassen und der Dokumentation beizufügen. Durch den Auftragnehmer sind folgende Unterlagen für die Dokumentation zu liefern:
1. Abnahme-, Einweisungs- und Prüfprotokolle
2. Nachweise zur Bauart
3. Bauprodukt-Datenblätter, Sicherheitshinweise
4. Materialisten/Herstellerunterlagen
5. Wartungs- und Pflegehinweise
6. Hersteller-/Fabrikatsverzeichnis
7. Montage- und Werkstattzeichnungen nach dem Stand der Ausführung

DATENÜBERGABFORMAT
Grundsätzlich sind die Dokumentationsunterlagen einmal in Papier und einmal digital abzugeben. Der digitale Ordner ist deckungsgleich des Papierordners aufzubauen. Der Inhalt der Dokumentation ist der Dokumentationsrichtlinie des Universitätsklinikums Jena zu entnehmen. Diese Richtlinie bezieht sich auf Neubauten, ist aber als Richtschnur für An- und Umbauten zu betrachten und entsprechend anzupassen.
Das CAD-Austauschformat muss der beim Datenempfänger eingesetzten Software entsprechen (z. B. DWG, DXF, IGES, Easy Data).

## Hygienemaßnahmen bei Um- und Neubau
Hygienemaßnahmen bei Um- und Neubau

Die Durchführung von Baumaßnahmen im laufenden Klinikbetrieb erfordert eine Abwägung zwischen
Aufwendungen zur Risikominimierung und Nutzen. Ist die Maßnahme im laufenden Betrieb unvermeidlich,
muss eine Patienten-, Mitarbeiter- und Besuchergefährdung sicher vermieden werden, ohne den laufenden
Krankenhausbetrieb zu beeinträchtigen. Bei Baumaßnahmen wird Baustaub freigesetzt, der in erheblichem
Umfang mit krankheitserregenden Mikroorganismen, einschließlich Schimmelpilzsporen kontaminiert sein
kann. Die zu ergreifenden Maßnahmen zielen im Wesentlichen darauf ab, die Entstehung und Verfrachtung
von Baustaub zu unterbinden und die Lärmemission zu begrenzen. Die Schutzmaßnahmen müssen dem
tatsächlichen Gefährdungspotenzial angepasst werden, weshalb eine Grundvoraussetzung die Abstimmung
zwischen den Mitarbeitern des Geschäftsbereiches Betreibung und Beschaffung, des betroffenen Bereiches,
der bauausführenden Firmen und der Krankenhaushygiene ist. Der verantwortliche Bauleiter ist auch für die
strikte Einhaltung der hygienischen Sicherungsmaßnahmen während der Bauphase verantwortlich. Der
AG sorgt dafür, dass alle an der Baumaßnahme beteiligten, einschließlich der Mitarbeiter von
Fremdfirmen, über die hygienischen Sicherungsmaßnahmen nachweislich informiert werden.

Hygienische Grundregeln für das Bauen im Krankenhaus:

1. Sicherung der Baustelle, u.a. durch Anbringen entsprechender Schilder, vor dem Betreten durch Unbefugte
2. Festlegung von Ruhezeiten, Benennung von Verantwortlichen für die Abstimmung von eventuell notwendigen Änderungen im Arbeitzeitregime
3. staubdichte Abschottung des Baustellenbereiches vor Beginn der Arbeiten - keine "wedelnden" Folien, sondern vom Boden bis zur Decke reichende Staubschutzwände (Gipskarton einseitig, einfach, gespachtelt und gedichtet oder vergleichbare technische Lösungen)
4. Abschottungen sind während der Bauzeit ständig auf Dichtigkeit zu prüfen und ggf. zu erneuern; Abdichtungen können Silikon, Klebeband, Abdichtmasse u. ä. sein
5. separate An- und Abtransportwege für Handwerker und Material ("Zugang von außen").
6. während Abbrucharbeiten und anderer Tätigkeiten mit Staubentwicklung müssen die Fenster im Baustellenbereich und den benachbarten Klinikbereichen geschlossen gehalten werden
7. soweit möglich innerhalb der Bauzone Abkleben der Zu- und Abluftkanäle, Schließen von Absperrklappen, Abstellung der Zuluftversorgung und Abluftleitung von raumlufttechnischen Anlagen
8. Verwendung geschlossener Schuttrutschen und geschlossener Schuttcontainer
9. laufende sachgerechte Straßenreinigung, Lagergut abdecken, staubende Abbruchmaterialien vor ggf. erforderlichen Umschlagarbeiten im Freien befeuchten, Bauschutt zügig vom Klinikgelände abfahren
10. laufende Fassadengerüstreinigung, Fassadengerüste am Bestand mit Staubsauger reinigen
11. Strahlarbeiten an der Fassade nur mit angefeuchteten Strahlmitteln, abzustrahlende Bereiche allseitig und dicht verplanen
12. Verwendung geeigneter Absaugeinrichtungen (Trockenstaubsauger mit Hochleistungsschwebstofffilter) beim Einsatz entsprechender Maschinen (z.B. Bohrmaschine, Schlitzfräse)
13. Schneidarbeiten mittels Trennscheiben unter Wasserzufluss durchführen
14. Ordnung auf der Baustelle innerhalb- und außerhalb von Gebäuden, Baustellen innerhalb des Gebäudes in der Nähe von Patientenbereichen täglich besenrein verlassen, ggf. Erhöhung der Reinigungsfrequenz in angrenzenden Bereichen
15. rechtzeitige Information und Absprache mit den Betroffenen bei Veränderungen im Bauablauf
16. Realisierung des Bauvorhabens ohne Stillstandszeiten
17. Entfernung der Abschottung erst nach Durchführung der Bauendreinigung
18. desinfizierende Reinigung aller Flächen und Gegenstände vor Übergabe der Baumaßnahmen
19. regelmäßige Kontrolle der Baustelle auch unter infektionsprophylaktischen Aspekten, ggf. Durchführungmikrobiologischer Untersuchungen (Luftkeimsammeluntersuchungen in Risikobereichen,  mikrobiologische Kontrolle der Raumluftanlagen
20. Bei Havarien oder akut auftretenden hygienerelevanten Problemen auf der Baustelle ist umgehend auch die Krankenhaushygiene zu informieren

Besondere Hygienemaßnahmen für das Projekt FIPU:

- Gewährleistung eines leichten Unterdrucks auf der Baustelle, damit der Staub nicht in den Klinikbereich gelangt.
- In den Bereichen der Ebene 0 liegen Untersuchungs- und Behandlungsräume, welche während der Baumaßnahme weiterhin medizinisch betrieben werden. Aus diesem Grund dürfen dort nur die durch die Krankenhaushygiene eingewiesenen und namentlich benannten Mitarbeiter der beauftragten Unternehmen tätig werden.
- Zugang zur Baustelle (BA 1 und BA 2) ausschließlich von außen
- Kein Zugang für Bauarbeiter über die Magistrale
- Festinstallierte Staubschutzwände, die keine Türen haben, sind gefordert
- Bei der Planung des Wasserversorgung und Abwasserentsorgung (z. B. De- und Neuinstallation von Handwaschbecken) ist Herr Dr. van der Wall, Hygiene-Ingenieur, zu informieren und einzubeziehen
- Während des Umbaus muss das Wassersystem alle 72 Stunden gespült werden. Dafür ist der Spülplan durchzuführen.

## ZTV Lose Möbel
Zusätzliche technische Vertragsbeingungen - Lose Möbel

Das nachfolgende Leistungsverzeichnis beinhaltet die Ausstattung des 1. Obergeschoss UKJ in Jena des Bereiches FiPu.

10.155 Büro Arzt / Naturw. LPI
10.141 Study Nurse
10.149 Pflegestützpunkt
Im Ergebnis einer Vorabstimmung mit dem Nutzer erfolgt bei einigen Büromöbel (insbesondere bei Schreibtischen und Bürodrehstühlen) die Angabe der Objektmöbel-Hersteller mit Leitfabrikat, diese Positionen sind als "Ergänzungslieferungen" zu betrachten.

Dem Bieter wird freigestellt, sowohl das benannte Fabrikat als auch ein gleichwertiges Fabrikat, so wie in der Leistungsbeschreibung beschrieben, anzubieten.

Über die Gleichwertigkeit angebotener Produkte entscheidet allein der Auftraggeber.

Technische Angebotsprüfung
Im Rahmen der Gleichwertigkeits- und Angebotsprüfung findet eine technische Prüfung der angebotenen Produkte statt.

Der Schwerpunkt liegt dabei auf Prüfung der Übereinstimmung der verwendeten Materialien, Qualitäten, Dekore und Funktionalität mit den Vorgaben aus dieser Ausschreibung und in Bezug auf das jeweils vorgegebene Leitprodukt.

Es wird geprüft ob die Produkte den besonders hohen Anforderungen für einen Einsatz im Klinikbetrieb (Stoffvorgabe und Desinfektionsmittelbeständigkeit) entsprechen.

Als wesentliches Kriterium wird ebenfalls geprüft, ob das angebotene Möbelprogramm in seiner Formensprache der Ausschreibung und den jeweiligen Leitprodukten entspricht.

Bemusterung

Alle angebotenen Modelle sind zunächst durch Abbildungen und Produktdatenblätter zu bemustern.

Der Auftraggeber behält sich eine Musterbereitstellung einzelner wesentlicher Produkte bzw. vom Leitfabrikat abweichender Produkte im Original zur finalen Beurteilung vor. Die Lieferungen erfolgen ohne spezielle Vergütung. Die Muster bleiben Eigentum des Bieters und können nach der Bemusterung wieder abgeholt werden.

Bis zur Auftragsvergabe behält sich der Auftraggeber vor - je nach Bereitstellung der Mittel - Lieferungen abzurufen bzw. zurück zu stellen.

Eine Veränderung der Stückzahlen bleibt daher vorbehalten, ohne dass dem Auftragnehmer hieraus Ansprüche auf Änderung der Einheitspreise entstehen. Dieses gilt ebenfalls für die gesamte Ausstattung der einzelnen Möbel.

Einzelangaben zum Leistungsumfang
Die Positionen der Ausschreibung beinhaltet Fabrikation, Lieferung, Transport, Verteilung, Montage und unverpackte Aufstellung an dem vorgesehenen Platz inkl. aller Nebenleistungen, wie Transporte bis zum Gebäude und die Verteilung innerhalb des Gebäudes, Auspacken und Rücknahme und Entsorgung des Verpackungsmaterials, Übergabe der Dokumentation in 2-facher Ausfertigung (Nachweise Zulassungen, Konformitätserklärungen, Technische und Sicherheitsdatenblätter, Reinigungs- und Pflegeanleitungen etc.) für alle gelieferten Elemente und dergleichen.

Alle Hilfsmittel zum Materialtransport in die einzelnen Etagen durch den AN sind in die EP einzurechnen und werden nicht gesondert vergütet. Die zur Nutzung gewählten Transportmittel auf den vorhandenen Bodenbelag1
abgestimmt sind vor Ausführung mit der Bauleitung abzustimmen.

1. Geltungsbereich und Ausführungsgrundlage
Alle angebotenen Produkte müssen den einschlägigen DIN- und DIN EN Normen und den Unfallverhütungsvorschriften der Berufsgenossenschaften entsprechen.

Die Anlagen müssen allen in Deutschland gültigen Regeln der Technik entsprechen, die zum Zeitpunkt der Inbetriebnahme bestehen.

2. Stoffe Bauteile
(bei widersprüchlichen Vorgaben gehen die Angaben in den Leistungspositionen vor)
Für alle verwendeten chemischen Produkte sind die EG-Sicherheitsdatenblätter dem Angebot beizufügen. Die Eignung der angebotenen Materialien und Einbauteile ist nachzuweisen.

2.1 Bezugsstoff und Polster (Bürodrehstuhl)
2.1.1 Bezugsstoff:
Atlantic G2, Zusammensetzung: 100 % Polyester
Flammschutz:
CA TB 117-2013
ASTM E 84 Class I
ÖNORM A3800-B1 / B3825-Q1
BS EN 1021-1 (Zigarette)
BS EN 1021-2 (Streichholz)
DIN EN 13501-1: B-s1, d0 (verklebt)
Enthält keine flammhemmenden Chemikalien
Physikalische Eigenschaften:
Flächengewicht: 530 g/lfm
Scheuerbeständigkeit: 110.000 Martindale-Touren (EN ISO 12947-2)
Pilling: Note 4-5 (EN ISO 12945-2)
Lichtechtheit: Note 5-7 (EN ISO 105-B02)
Reibechtheit: Note 4-5 nass / 4-5 trocken (EN ISO 105-X12)
2.1.2 Polster:
Polsterung 1 (Rückenlehne):
Rückenaußenschale aus Polypropylen
Polster aus PU-Formkaltschaum
Raumgewicht ca. 70kg/m³, Stauchhärte 6,8 kPa.
Rückenlehnenführung aus PA6 GF30 (Polyamid).
Rückenhöhenverstellung mit Tastenauslösung.
Bezüge klebefrei bespannt, dadurch voll recyclebar und atmungsaktiv
Brandschutztests: DIN EN 1021
Polsterung 2 (Sitz):
Sitzunterschale aus Polypropylen
Polster aus PU-Formkaltschaum
Raumgewicht ca. 65kg/m³, Stauchhärte 6,8 kPa.
Bezüge klebefrei bespannt, dadurch voll recyclebar und atmungsaktiv
Brandschutztests: DIN EN 1021

2.2 Holzwerkstoffe
2.2.1 Gütespanplatten
Es müssen generell dreischichtige Gütespanplatten der Emissionsklasse E1 nach DIN EN 14322 mit einer beidseitigen Melaminbeschichtung und leichter struktureller Prägung zum Einsatz kommen.
Es muss eine Auswahl verschiedener Trägermaterialien und Materialdicken zur Verfügung stehen. Serienmäßig anzubieten sind:
- 25 mm dicke Spanplatten mit umlaufender 3 mm PP-Sicherheitskante mit einem angefrästen 3 mm Radius
- 19 mm dicke Spanplatten mit umlaufender 2 mm PP-Sicherheitskante mit einem angefrästen 2 mm Radius

2.2.2 Beschichtungsplatten und Beschichtungsfolien aus Kunststoff
Alle Oberflächen der Möbelplatten sind mit Melaminbeschichtung belegt.
An die Oberflächen werden folgende Anforderungen gestellt:
- kratz- und stoßfest
- feuchtigkeitsunempfindlich
- unempfindlich gegenüber, Wasserdampf, Tinte und Stempelfarbe
- lichtecht und blendfrei
- Antibakterielle Eigenschaften nach ISO 22196

2.2.3 Kanten
Kanten sind mit PP-Sicherheitskante, 2-3 mm stark, zu beschichten

2.2.4 Gestell
Die Gestellseitenteile sowie die Quertraverse mit Plattenträgern müssen aus Stahl gefertigt sein. Alle Gestellteile sind mit lösemittelfreien, umweltschonenden Pulverbeschichtungen zu versehen.

3 Ausführung

3.1 Allgemeine Angaben zur Ausführung
Für die Verteilung werden dem Auftragnehmer Grundrisse mit der entsprechenden Raumzuteilung zur Verfügung gestellt.
Die notwendige Baustelleinrichtung zur Erbringung der ausgeschriebenen Leistungen (Einrichten, Vorhalten und Beräumen) wird nicht gesondert vergütet und ist daher in die Einheitspreise der Lieferpositionen einzurechnen.
Die Montage erfolgt ausschließlich durch qualifiziertes Personal des Fachhandels. Verunreinigungen sind zu vermeiden bzw. umgehend zu beseitigen.
Die Montage ist betriebsfertig in allen Geschossen einschließlich Reinigung und Beseitigung des gesamten Verpackungsmaterials. Die Baustelle ist bereits endgereinigt, so dass Bohrstaub etc. zwingend zu vermeiden ist.
Zubehörteile und Spezialwerkzeuge, die im Folgenden nicht genannt werden, jedoch für eine fix und fertige Herstellung notwendig sind, sind in die Einheitspreise einzurechnen, gehören zum Lieferumfang und werden nicht separat vergütet.

Der zukünftige Auftragnehmer ist verpflichtet, während des Abwicklungszeitraumes auftretende Norm- oder Regeländerungen unaufgefordert frühestmöglich dem Auftraggeber mitzuteilen und diesem gleichzeitig evtl. erforderliche Änderungsvorschläge zu machen. Hierdurch entstehende Mehrkosten werden vom Auftraggeber gegen Nachweis nur dann anerkannt, wenn sie durch zusätzliche Lieferungen bzw. Einbauten entstanden sind.

Bis zur Übergabe hat der AN die Anlage durch geeignete Maßnahmen vor Verschmutzung und Beschädigung zu schützen.

3.2 Einweisung
Der Bieter ist verpflichtet, nach Inbetriebnahme der Anlagen das Bedienungspersonal getrennt nach Abteilungen mit der Benutzung der Möbelsysteme vertraut zu machen. Auf Anforderung sind kostenlose Nacheinweisungen durch zu führen und in die Einheitspreise einzukalkulieren.

3.3 Nachlieferung
Der Auftragnehmer verpflichtet sich, auf mindestens 10 Jahre nach Abnahme des Auftraggebers Einzelstücke in der ausgeschriebenen Art nachzuliefern.
Die Versorgung mit Original-Ersatzteilen ist ebenfalls mindestens 10 Jahre nach Inbetriebnahme zu gewährleisten.

4 Besondere Angaben zur Ausführung
vorhandener Bodenbelag:
Flur - PVC-R9-braun
Räume - PVC-R9-braun

5-Erläuterung verwendeter Abkürzungen:
oh = Ordnerhöhe (eine Ordnerhöhe entspricht ca. 180-200mm)

ZWINGEND ZU BEACHTEN ist:

Sämtliche Oberflächen aller zu liefernden Möbel sind reinigungs- und desinfektionsmittel- beständig auszuführen.
Es sind Produkte anzubieten, die langlebig, stabil und robust sind und den Anforderungen der Nutzung im Gesundheitswesen gewachsen sind.

## Planunterlagen
Planunterlagen:

Baustelleneinrichtungsplan
- Baustelleneinrichtung BA I + II
- Baustelleneinrichtung E10 Zugang Baustelle

Grundrisse
- Grundriss E10 1.OG - Bauabschnitt 1

## 8900 Lose Möbelierung

### Titel 01 Akten-/Garderobenschränken

**01.1 Akten-/Garderobenschrank, Dekor Weiß, 5 OH 1000x441x1909**
Modulares Schranksystem in Korpusbauweise, variabel kombinierbar mit anderen Büroeinrichtungen. Einheitliches Fugenbild

Konstruktion:
Vollverleimter Korpus mit 8 mm rückseitiger Dekorbeschichtung (beidseitig) für freistehende Aufstellung
Lochreihenbohrungen (32 mm Raster) für flexible Organisation
40 mm Sockel aus Metall, verstellbar über Sechskantschlüssel, Sockel in Weißalu
Flächenbündiges Drehzylinderschloss mit Zentralverriegelung, zwei Schlüssel inklusive
Bogengriff aus Chrom matt, 5 Ordnerhöhen (OH)
Einlegeböden melaminbeschichtet oder schwarz gestanzt, ordnergerecht und gegen Herausziehen gesichert

Material:
Dreischichtige Spanplatte, E1-Emissionsklasse, HPL -beschichtung, 19 mm Korpusdicke
PP-Umleimer mit moderner Lasertechnik für fugenlose Verbindung
Dekor Weiß, Sockel Weißalu, Griffe Chrom matt

Varianten & Funktionen:
Garderobenteil rechts, 1
Hutboden, ausziehbarer
Garderobenhalter,
Aktenteil links - 4 Einlegeböden,
davon 1 fest verschraubt,
Mittelseite
Maße:
Breite: 1000 mm
Tiefe: 441 mm
Höhe: 1909 mm (5 OH)

Leitfabrikat: Palmberg oder gleichwertig

Außführungsort:
1X 10.141 Study Nurse
1X 10.155 Büro Arzt / Naturw. LPI

siehe Anlage: Grundriss E10 1.OG - Bauabschnitt 1
Menge: 2,000 St

**01.2 Aktenschrank, Dekor Weiß, 2 OH 1000x441x789**
Modulares Aktenschrank in Korpusbauweise, variabel kombinierbar mit anderen Büroeinrichtungen. Einheitliches Fugenbild

Konstruktion:
Vollverleimter Korpus mit 8 mm rückseitiger Dekorbeschichtung (beidseitig) für freistehende Aufstellung
Lochreihenbohrungen (32 mm Raster) für flexible Organisation
40 mm Sockel aus Metall, verstellbar über Sechskantschlüssel, Sockel in Weißalu
Flächenbündiges Drehzylinderschloss mit Zentralverriegelung, zwei Schlüssel inklusive
Bogengriff aus Chrom matt, 5 Ordnerhöhen (OH)
Einlegeböden melaminbeschichtet oder schwarz gestanzt, ordnergerecht und gegen Herausziehen gesichert

Material:
Dreischichtige Spanplatte, E1-Emissionsklasse, HPL -beschichtung, 19 mm Korpusdicke
PP-Umleimer mit moderner Lasertechnik für fugenlose Verbindung
Dekor Weiß, Sockel Weißalu, Griffe Chrom matt

Varianten & Funktionen:
Drehtürenschr. 2 OH
mit Schloss in linker und
rechter Tür, 2 Einlegeböden,
Mittelseite

Maße:
Breite: 1000 mm
Tiefe: 441 mm
Höhe: 789 mm (2 OH)

Leitfabrikat: Palmberg oder gleichwertig

Außführungsort:
1X 10.155 Büro Arzt / Naturw. LPI

siehe Anlage: Grundriss E10 1.OG - Bauabschnitt 1
Menge: 1,000 St

**01.3 Aktenschrank, Dekor Weiß, 5 OH 1000x441x1909**
Modulares Schranksystem in Korpusbauweise, variabel kombinierbar mit anderen Büroeinrichtungen. Einheitliches Fugenbild

Konstruktion:
Vollverleimter Korpus mit 8 mm rückseitiger Dekorbeschichtung (beidseitig) für freistehende Aufstellung
Lochreihenbohrungen (32 mm Raster) für flexible Organisation
40 mm Sockel aus Metall, verstellbar über Sechskantschlüssel, Sockel in Weißalu
Flächenbündiges Drehzylinderschloss mit Zentralverriegelung, zwei Schlüssel inklusive
Bogengriff aus Chrom matt, 5 Ordnerhöhen (OH)
Einlegeböden melaminbeschichtet oder schwarz gestanzt, ordnergerecht und gegen Herausziehen gesichert

Material:
Dreischichtige Spanplatte, E1-Emissionsklasse, HPL -beschichtung, 19 mm Korpusdicke
PP-Umleimer mit moderner Lasertechnik für fugenlose Verbindung
Dekor Weiß, Sockel Weißalu, Griffe Chrom matt

Varianten & Funktionen:
Drehtürenschr.5 OH
Aktenteil links - 4 Einlegeböden
Aktenteil Rechts - 4 Einlegeböden
mit Schloss
Mittelseite

Maße:
Breite: 1000 mm
Tiefe: 441 mm
Höhe: 1909 mm (5 OH)

Leitfabrikat: Palmberg oder gleichwertig

Außführungsort:
2X 10.141 Study Nurse

siehe Anlage: Grundriss E10 1.OG - Bauabschnitt 1
Menge: 2,000 kg

### Titel 02 Schreibtische/Rollcontainer

**02.1 Schreibtisch elektr. höhenverstellbar 650-1300; Rechteck 1600x800, weiß**
Lieferung und Montage eines elektrisch höhenverstellbaren Schreibtisches in rechteckiger Ausführung.
Das Schreibtischsystem muss ein modular und symmetrisches aufgebautes Traversensystem im T-Fuß Design sein

Konstruktion:
Elektrisch höhenverstellbares Tischgestell mit doppelt teleskopierbaren Rundrohsäulen aus Stahl
Gestell Weißalu
Höhenverstellbereich: 650 mm bis 1300 mm.
Maximale Traglast des Tischsystems: mindestens 100 kg.
Integrierter Easy Stop-Sensor zur Antikollisionsfunktion.
Geräuschpegel während der Verstellung ca. 40 dB, Verstellgeschwindigkeit ca. 50 mm/s.
Bedienung über einen Auf-/Ab-Taster; optional sind Bedienelemente mit Display und Memory-Funktion verfügbar.

Maße:
Breite: 1600 mm
Tiefe: 800 mm
Höhe: 650 - 1300 mm

Leitfabrikat: Crew T - Palmberg oder gleichwertig

Außführungsort:
2X 10.141 Study Nurse
3X 10.155 Büro Arzt / Naturw. LPI

siehe Anlage: Grundriss E10 1.OG - Bauabschnitt 1
Menge: 5,000 St

**02.2 1x Kabelwanne**
1 x Kabeleinlass - rund
1 x Kabelkanal horizont.
Menge: 2,000 St

**02.3 Rollcontainer, weiß 430x600x586 mm**
Rollcontainer in modularer Korpusbauweise mit 9 Höheneinheiten (HE), geeignet für den Einsatz im Bürobereich als mobile Stauraumlösung. Einsetzbar unter oder neben Arbeitstischen.

Korpus:
Spanplatte E1 nach DIN EN 14322, beidseitig melaminharzbeschichtet, Farbe Weiß, lichtecht, kratz- und stoßfest, feuchtigkeitsunempfindlich

Oberboden:
19 mm stark, HPL -beschichtung, gleiche Oberfläche und Farbe wie der Korpus

Schubkästen:
aus Metall, doppelwandig, mit integrierten Organisationsrasterungen; Selbsteinzug mit Dämpfung, leises Schließen

Griffe:
Bogengriffe, mittig auf Fronten montiert
Material: Metall
Ausführung: Chrom matt

Schließsystem:
Zentralverriegelung mit flächenbündigem Drehzylinderschloss, inklusive Auszugssperre gegen Kippen

Rollen:
4 Doppelrollen, davon 2 feststellbar, Ø ca. 35 mm, für harte und weiche Böden geeignet

Maße:
Breite: 430 mm
Tiefe: 600 mm
Höhe: 586 mm (inkl. Rollen)

Normen: Entspricht DIN EN 14073-2/-3, DIN EN 14074, DIN EN 15338

Leitfabrikat: Palmberg oder gleichwertig

Außführungsort:
2X 10.141 Study Nurse
3X 10.155 Büro Arzt / Naturw. LPI

siehe Anlage: Grundriss E10 1.OG - Bauabschnitt 1
Menge: 6,000 St

### Titel 03 Stühle

**03.1 Bürodrehstuhl mit Armlehnen, G2 Atlantic - Stoff, Farbe Antrazit,**
Bürodrehstuhl mit gepolsterter Rückenlehne, geeignet für den Einsatz im Büroarbeitsumfeld. Der Stuhl erfüllt die Anforderungen an Sicherheit, Komfort und Langlebigkeit und ist auf ein Benutzergewicht von bis zu 110 kg ausgelegt.

Ausstattung & Funktion:
Rückenlehnenhöhe 61 cm
Rückenhöhe verstellbar
Synchronmechanik mit
Sicherheitsauslösung
in vier Positionen arretierbar.
Synchronbewegung mittels
Schnellverstellung.
Sitztiefenverstellung 70 mm,
Sitzhöhenverstellung durch
kopfausgelösten Sicherheitsgaslift.
Sitzunterschale aus Polypropylen.
Sitz und Rückenlehne mit
hochwertigen
Formschaumpolstern aus
Polyurethan. Bezüge klebefrei
bespannt.
Fußkreuz mit lastabhängig
gebremsten
Kunststoffteile schwarz.
Level 3 zertifizier
Integrierte, tiefenverstellbare Lumbalstütze
Bezugsmaterial: Stoffqualität G2 Atlantic-Stoff, Farbe Antrazit,
Doppelrollen nach EN 12529, lastabhängig gebremst, geeignet für harte Böden, gemäß EN 12529

Leitfabrikat: F1 - Viasit oder gleichwertig

Außführungsort:
2X 10.141 Study Nurse
3X 10.155 Büro Arzt / Naturw. LPI
2X 10.149 Pflegestützpunkt

siehe Anlage: Grundriss E10 1.OG - Bauabschnitt 1
Menge: 7,000 St
